# Extradossat directe de panells sandvitx aïllants, sobre mur estructural d'entramat lleuger

- Propietat de l'arxiu: CYPE INGENIEROS, S.A.
- Format: FIEBDC-3/2002
- Divisa: EUR
- Costos indirectes: 3.00 %
- IVA: 21.00 %

## R Revestiments i extradossats

### RR Extradossats

#### RRW De panells sandvitx

**RRW010** m² Extradossat directe de panells sandvitx aïllants, sobre mur estructural d'entramat lleuger.
Extradossat directe, sobre mur estructural, de 79 mm d'espessor, format per panell sandvitx encadellat en les quatre cares, Thermochip Wall, TPLYY 15-12-40-12 "THERMOCHIP", compost de: cara exterior de placa de guix reforçat amb fibres, de 12 mm d'espessor, nucli aïllant d'escuma de poliestirè extrusor de 40 mm d'espessor i cara interior de placa de guix reforçat amb fibres, de 12 mm d'espessor i de placa de guix laminat resistent al foc de 15 mm d'espessor, de 2400x550 mm, transmitància tèrmica 0,74 W/(m²K), Euroclasse B-s1, d0 de reacció al foc, segons UNE-EN 13501-1, fixat almur estructural d'entramat lleuger de fusta amb cargols autoroscants de cap aixamfranat, d'acer galvanitzat. Inclús pasta de segellament i cinta microperforada de paper, per al segellat de junts entre panells interiors.
Criteri de valoració econòmica: El preu inclou la resolució de trobades i punts singulars.
Inclou: Replanteig i traçat en el forjat inferior i en el superior de la línia de parament acabat. Tall dels panells. Col·locació i fixació dels panells. Tractament de junts.
Criteri d'amidament de projecte: Superfície mesurada segons documentació gràfica de Projecte.
Criteri de mesura d'obra: Es mesurarà la superfície realment executada segons especificacions de Projecte, sense duplicar cantonades ni encontres.

| Codi | Ut | Descripció | Rendiment | Preu | Import |
|---|---|---|---|---|---|
| mt13pst030oa | m² | Panell sandvitx encadellat en les quatre cares, Thermochip Wall, TPLYY 15-12-40-12 "THERMOCHIP", compost de: cara exterior de placa de guix reforçat amb fibres, de 12 mm d'espessor, nucli aïllant d'escuma de poliestirè extrusor de 40 mm d'espessor i cara interior de placa de guix reforçat amb fibres, de 12 mm d'espessor i de placa de guix laminat resistent al foc de 15 mm d'espessor, de 2400x550 mm, transmitància tèrmica 0,74 W/(m²K), Euroclasse B-s1, d0 de reacció al foc, segons UNE-EN 13501-1. (material) | 1.050 | 53.94 | 56.64 |
| mt13pst100j | U | Cargol autoroscant de cap aixamfranat, d'acer galvanitzat, de 6 mm de diàmetre i 130 mm de longitud. (material) | 12.000 | 0.49 | 5.88 |
| mt12psg030a | kg | Pasta de segellament, segons UNE-EN 13963. (material) | 0.150 | 0.90 | 0.14 |
| mt12psg040a | m | Cinta microperforada de paper, segons UNE-EN 13963. (material) | 2.100 | 0.04 | 0.08 |
| op00ato010 |  | Tornavís. | 1.000 | 0.00 | 0.00 |
| op00tal010 |  | Trepant. | 1.000 | 0.00 | 0.00 |
| mo054 | h | Oficial 1ª muntador d'aïllaments. (mà d'obra) | 0.232 | 29.34 | 6.81 |
| mo101 | h | Ajudant muntador d'aïllaments. (mà d'obra) | 0.116 | 25.28 | 2.93 |
| % | % | Costos directes complementaris | 2 % | 72.48 | 1.45 |
|  |  | Costos directes |  |  | 73.93 |
